# RELIGHT 2.0 SL_5000-90 DALI
Leistungsbeschreibung (GAEB DA XML 3.2, DA81)
Währung: EUR
Erstellt mit: GXML Toolbox V3.2 R20131118/ GXML Toolbox V3.2 R20140703, GAEB-Online 2018, 01.09.2021

## ClickLUX RELIGHT 2.0 SL_5000-90 DALI

*Hinweis: Herstellerinformation*
lichtline GmbH
Weiherstraße 25
95448 Bayreuth
Telefon: +49(0)921/5073789-0
Telefax: +49(0)921/5073789-29
E-Mail: info@lichtline.com
Website: www.lichtline.com

### 01 Innenbeleuchtung

#### 01.01 Lichtbandsysteme

##### 01.01.01 ClickLUX RELIGHT 2.0 SL 5000-90 DALI

**01.01.01.01 701550560152**
lichtline LED-Lichtbandsystem
8.950 lm | 56 W | 1.528 mm | Schiebeschalter | DALI

Lichttechnik

Abstrahlwinkel  90°
Farbtemperatur  5.000 K
Farbtoleranz (MacAdam)  < 4 SDCM
Farbwiedergabe CRI (Ra)  > 80
Bemessungsspitzenlichtstärke  3.941 cd
LED-Anzahl  112

Leistung

Lichtausbeute  160 lm / W
Systemleistung  56 W
Leuchtenlichtstrom  8.950 lm
Dimmbar  Schiebeschalter | DALI

Eigenschaften

Durchgangsverdrahtung  6 x 1,5 mm² | 1 x 2,5 mm²
Anschluss  Stecker | 7-polig
Leistungsfaktor  > 0,9
Schaltzyklen  > 500.000
Nennspannung  220 - 375 V AC, 50/60 Hz
Eingangsspannung  176 - 264 V DC

Abmessung

L x B x H (H2) / Ø (H2)  1.528 x 67  28 (65) mm
Gewicht  2,5 kg

Belastbarkeit

Schutzklasse  I
Schlagfestigkeit  IK05
Schutzart  IP40
Garantie  5 Jahre
Lebensdauer  > 50.000 h [L80, B10]
Betriebstemperatur  -25 bis +50 °C
Lagertemperatur  -30 bis +60 °C
Abdeckung  Klar
Material (Abdeckung)  PC
Material (Gehäuse)  Aluminium
Kennzeichnung  CE | D
Hersteller  lichtline GmbH

Zubehör

Leermodul 1,5 m  701500110090
Leermodul mit Sensor  701500220158
Montageclip System 1  704833010007
Montageclip System 3  704833030009
Verbindungskabel  704793150004
Blindabdeckung universal  704796030034
Halteclip für Blindabdeckung  704796030038
Anschlussstecker  704794000005

Universell einsetzbares LED-Lichtbandmodul
mit Durchgangsverdrahtung für den Innenbereich.
Einfache, schnelle Montage an Tragschienen von
Siteco, Ridi, Regiolux, Philips, Ludwig,
Zumtobel, Trilux.
Freigabe weiterer Hersteller auf Anfrage
(aktuelle Kompatibilitätsliste unter www.lichtline.com)
Für Leerfelder sind Leermodule
und Verbindungskabel erhältlich.
Anschluss mit ClickLUX Anschlussstecker,
7-polig, optional.
Hohe Effizienz von 160 lm / W.
Lichtausbeute mittels Schiebeschalter
einstellbar (100 | 75 | 50 %).
Geeignet als Ersatz für ein konventionelles
ein- oder zweiflammiges T8/T5-Lichtbandsystem.
Optimale Lichtlenkung durch Linsentechnik.
Hochwertiges Gehäuse aus Aluminium.
Das Vorschaltgerät ist verschiebbar auf
der Leuchte montiert.
Flickerfrei - 40.000 Hz.
Montageklammern sind verschiebbar
auf der Leuchte befestigt.
Lange Lebensdauer, hoher Lichtstrom,
gute Farbwiedergabe.
Besonders geeignet für hohe Installationen.
Geringer Wartungsaufwand.
Lichtsteuerung via DALI und Einbindung in
DALI-kompatible Smart-Lighting-Systeme möglich.
Energieeinsparung bis zu 50 % gegenüber
eines herkömmlichen Lichtbandsystems.
Bruchsicher, geeignet für den Einsatz in
IFS-/BRC-zertifizierten Bereichen.
Mit UGR < 22 (< 19 bei 75 % Leistung)
durch optimierte Einzellinsen-Technik.
Menge: 1,000

Summe brutto: 0,00
